# 3121 Válvula de retención "RE-GE" 1 1/4" - De Genebre

- Propiedad del archivo: CONSTRUNARIO
- Formato: FIEBDC-3/2012
- Programa: Construnario Versión 3.51
- Fecha de los precios: 02/05/2022
- Divisa: EUR

**GEN3121 07** u 3121 Válvula de retención "RE-GE" 1 1/4" - De Genebre
Precio: 14.60
Válvula de retención "RE-GE" pn 25/12. Construcción en latón une-en 12165. Junta de capleta vulcanizada de nbr. Muelle en acero inox. 18/8. Extremos rosca gas h-h, iso 228/1. Temp. Máx. 90ºc. Montaje en cualquier posición. 1 1/4". Código EAN: 8428381053439
