# 3121N Válvula de retención "RE-GE" rosca NPT 1 1/4" - De Genebre

- Propiedad del archivo: CONSTRUNARIO
- Formato: FIEBDC-3/2012
- Programa: Construnario Versión 3.51
- Fecha de los precios: 02/05/2022
- Divisa: EUR

**GEN3121N 07** u 3121N Válvula de retención "RE-GE" rosca NPT 1 1/4" - De Genebre
Precio: 15.17
Válvula de retención "RE-GE". Rosca npt.pn 25/12. Construcción en latón une-en 12165. Junta con capleta vulcanizada de nbr. Muelle en acero inox. 18/8. Extremos rosca gas npt h-h, iso 228/1. Temp. Máx. 90ºc. Montaje en cualquier posición. 1 1/4". Precios a consultar. Código EAN: 8428381205982
