# 3131 Válvula de retención "EUROPA" 2" - De Genebre

- Propiedad del archivo: CONSTRUNARIO
- Formato: FIEBDC-3/2012
- Programa: Construnario Versión 3.51
- Fecha de los precios: 02/05/2022
- Divisa: EUR

**GEN3131 09** u 3131 Válvula de retención "EUROPA" 2" - De Genebre
Precio: 56.77
Válvula de retención "Europa" pn 25. Construcción en latón une-en 12165. Cierre en nbr (goma) 65 sh. Muelle en acero inox. 18/8. Extremos rosca gas h-h, iso 228/1. Temp. Máx. 90ºC. Montaje en cualquier posición. 2". Código EAN: 8428381009726
