# 3145N Válvula de fondo rosca NPT 1" - De Genebre

- Propiedad del archivo: CONSTRUNARIO
- Formato: FIEBDC-3/2012
- Programa: Construnario Versión 3.51
- Fecha de los precios: 02/05/2022
- Divisa: EUR

**GEN3145N 06** u 3145N Válvula de fondo rosca NPT 1" - De Genebre
Precio: 12.11
Válvula fondo npt. Pn 10/6. Construcción en latón une-en 12165. Cierre en nbr (goma) 65 sh. Extremos rosca npt h, iso 228/1. Temp. Máx. 90ºC. Montaje en cualquier posición. 3/4". Precios a consultar. Código EAN: 8428381255994
