# 3160 Filtro Válvula retención 3/4" - De Genebre

- Propiedad del archivo: CONSTRUNARIO
- Formato: FIEBDC-3/2012
- Programa: Construnario Versión 3.51
- Fecha de los precios: 02/05/2022
- Divisa: EUR

**GEN3160 05** u 3160 Filtro Válvula retención 3/4" - De Genebre
Precio: 1.52
Filtro válvula retención tamiz acero inox. Aisi 304 l. Racor nylon 6.6. Extremos rosca gas m, iso 228/1. 3/4". Código EAN: 8428381006954
