# 3160N Filtro válvula retención rosca NPT 1/2" - De Genebre

- Propiedad del archivo: CONSTRUNARIO
- Formato: FIEBDC-3/2012
- Programa: Construnario Versión 3.51
- Fecha de los precios: 02/05/2022
- Divisa: EUR

**GEN3160N 04** u 3160N Filtro válvula retención rosca NPT 1/2" - De Genebre
Precio: 1.38
Filtro válvula retención npt tamiz acero inox. Aisi 304 l. Racor nylon 6.6. Extremos rosca npt m, iso 228/1. 1/2". Precios a consultar. Código EAN: 8428381245667
