# 3160N Filtro Válvula retención rosca NPT 2 1/2" - De Genebre

- Propiedad del archivo: CONSTRUNARIO
- Formato: FIEBDC-3/2012
- Programa: Construnario Versión 3.51
- Fecha de los precios: 02/05/2022
- Divisa: EUR

**GEN3160N 10** u 3160N Filtro Válvula retención rosca NPT 2 1/2" - De Genebre
Precio: 8.36
Filtro válvula retención npt tamiz acero inox. Aisi 304 l. Racor nylon 6.6. Extremos rosca npt m, iso 228/1. 2 1/2". Precios a consultar. Código EAN: 8428381239598
