# 3178 Válvula de seguridad escuadra para energía solar térmica 1/2"x3/4" - De Genebre

- Propiedad del archivo: CONSTRUNARIO
- Formato: FIEBDC-3/2012
- Programa: Construnario Versión 3.51
- Fecha de los precios: 02/05/2022
- Divisa: EUR

**GEN3178 04** u 3178 Válvula de seguridad escuadra para energía solar térmica 1/2"x3/4" - De Genebre
Precio: 17.78
Válvula de seguridad escuadra para energía solar térmica. Cuerpo en latón. Extremos rosca hembra iso 228/1. Temperatura máxima de trabajo 160ºc. Taraje a consultar. 1/2"x3/4". Código EAN: 8428381255345
