# 3180 Válvula de retención clapeta goma 1" - De Genebre

- Propiedad del archivo: CONSTRUNARIO
- Formato: FIEBDC-3/2012
- Programa: Construnario Versión 3.51
- Fecha de los precios: 02/05/2022
- Divisa: EUR

**GEN3180 06** u 3180 Válvula de retención clapeta goma 1" - De Genebre
Precio: 14.21
Válvula de retención clapeta goma. Pn 12/8. Construcción en latón une-en 12165. Cierre en nbr (goma) 65sh. Extremos rosca gas h-h, iso 228/1. Temp. Máx. 90ºC. Montaje en horizontal. 1". Código EAN: 8428381009498
