# 3181 Válvula de empotrar tubería polibutileno PN25 Paso total Ø15 - De Genebre

- Propiedad del archivo: CONSTRUNARIO
- Formato: FIEBDC-3/2012
- Programa: Construnario Versión 3.51
- Fecha de los precios: 02/05/2022
- Divisa: EUR

**GEN3181 15** u 3181 Válvula de empotrar tubería polibutileno PN25 Paso total Ø15 - De Genebre
Precio: 21.77
Válvula esfera soldar. Pn 16 paso total. Construcción en latón une-en 12165. Juntas ptfe. Extremos para soldar h-h. Temp. Máx. 180ºC. Mando manual por palanca. Medida Ø15. Código EAN: 8428381205876
