# 3183 Válvula de empotrar tubería pex y multicapa PN25 Paso total Ø25x2.5 - De Genebre

- Propiedad del archivo: CONSTRUNARIO
- Formato: FIEBDC-3/2012
- Programa: Construnario Versión 3.51
- Fecha de los precios: 02/05/2022
- Divisa: EUR

**GEN3183 25** u 3183 Válvula de empotrar tubería pex y multicapa PN25 Paso total Ø25x2.5 - De Genebre
Precio: 15.24
Válvula empotrar tubería pex y multicapa. Pn 25 paso total. Construcción en latón cromado según une-en 12165. Juntas epdm. Temp. Máx. 110ºC. Medida Ø25x2. Código EAN: 8428381211921
