# 3184 Válvula de empotrar en "U" tubería pex y multicapa Ø20x2 - De Genebre

- Propiedad del archivo: CONSTRUNARIO
- Formato: FIEBDC-3/2012
- Programa: Construnario Versión 3.51
- Fecha de los precios: 02/05/2022
- Divisa: EUR

**GEN3184 20** u 3184 Válvula de empotrar en "U" tubería pex y multicapa Ø20x2 - De Genebre
Precio: 17.92
Válvula empotrar tubería pex y multicapa. Pn 25 paso total. Construcción en latón cromado según une-en 12165. Juntas epdm. Temp. Max. 110ºC. Ø20x2. Código EAN: 8428381240433
