# 3190 Válvula de seguridad de escape conducido 1 1/4" - De Genebre

- Propiedad del archivo: CONSTRUNARIO
- Formato: FIEBDC-3/2012
- Programa: Construnario Versión 3.51
- Fecha de los precios: 02/05/2022
- Divisa: EUR

**GEN3190 07** u 3190 Válvula de seguridad de escape conducido 1 1/4" - De Genebre
Precio: 88.84
Válvula seguridad de escape conducido. Pn 16. Cierre en ptfe. Construcción en latón une-en 12165. Muelle en acero. Campo de taradura: 1 a 12 kg/cm2. Extremos en escuadra rosca gas h-h, so 228/1. Temp. -20ºC +200ºC. 1 1/4". Código EAN: 8428381025870
