# 3191 Válvula de seguridad escuadra con conexión manómetro 3bar 1/2" - De Genebre

- Propiedad del archivo: CONSTRUNARIO
- Formato: FIEBDC-3/2012
- Programa: Construnario Versión 3.51
- Fecha de los precios: 02/05/2022
- Divisa: EUR

**GEN3191 04** u 3191 Válvula de seguridad escuadra con conexión manómetro 3bar 1/2" - De Genebre
Precio: 10.01
Válvula de seguridad escuadra con conexión manómetro-3bar. Cuerpo en latón. Muelle de acero inox aisi 302. Obturador en epdm. Membrana en epdm. Extremos roscados macho-hembra iso 228/1. Presión máxima de trabajo 10bar. Temperatura máxima 90ºc. Conexión para manómetro hembra 1/4" iso 228/1. 1/2". Código EAN: 8428381013297
