# 3220 Válvula de compuerta latón 2" - De Genebre

- Propiedad del archivo: CONSTRUNARIO
- Formato: FIEBDC-3/2012
- Programa: Construnario Versión 3.51
- Fecha de los precios: 02/05/2022
- Divisa: EUR

**GEN3220 09** u 3220 Válvula de compuerta latón 2" - De Genebre
Precio: 44.22
Válvula de compuerta latón. Pn 10/16 paso total. Construcción en latón une-en 12165. Prensa estopa acrilonitrilo. Temp. Máx. 120ºc. Extremos rosca gas h-h, ISO 228/1. 2". Código EAN: 8428381007654
