# 3221 Válvula de compuerta latón PN20 1/2" - De Genebre

- Propiedad del archivo: CONSTRUNARIO
- Formato: FIEBDC-3/2012
- Programa: Construnario Versión 3.51
- Fecha de los precios: 02/05/2022
- Divisa: EUR

**GEN3221 04** u 3221 Válvula de compuerta latón PN20 1/2" - De Genebre
Precio: 10.44
Válvula de compuerta latón. Pn 20. Paso estándar. Construcción en latón según une-en 12165 prensa estopa acrilonitrilo. Temp.máx. 180ºc. Extremos rosca gas h-h, iso 228/1. Volante aluminio. 1/2". Código EAN: 8428381176169
