# 3221N Válvula de compuerta latón rosca NPT PN20 3" - De Genebre

- Propiedad del archivo: CONSTRUNARIO
- Formato: FIEBDC-3/2012
- Programa: Construnario Versión 3.51
- Fecha de los precios: 02/05/2022
- Divisa: EUR

**GEN3221N 11** u 3221N Válvula de compuerta latón rosca NPT PN20 3" - De Genebre
Precio: 161.19
Válvula de compuerta latón npt. Pn 20. Paso total estándar. Construcción en latón según din 17660. Prensa estopa acrilonitrilo. Temp. Máx. 180ºc. Extremos rosca npt h-h, iso 228/1. Volante aluminio. 3". Precios a consultar Código EAN: 8428381234142
