# 3229 Válvula de compuerta de bronce 1/4" - De Genebre

- Propiedad del archivo: CONSTRUNARIO
- Formato: FIEBDC-3/2012
- Programa: Construnario Versión 3.51
- Fecha de los precios: 02/05/2022
- Divisa: EUR

**GEN322904** u 3229 Válvula de compuerta de bronce 1/4" - De Genebre
Precio: 18.62
PN 20. Paso reducido. Construcción en bronce UNE-EN 1982. Latón UNE-EN 12165. Extremos rosca gas (BSP) H-H - ISO 228/1. Temperatura màxima de trabajo 180ºC. Volante de aluminio. Código EAN: 8428381153023
