# 3230 Válvula de asiento inclinado 1 1/2" - De Genebre

- Propiedad del archivo: CONSTRUNARIO
- Formato: FIEBDC-3/2012
- Programa: Construnario Versión 3.51
- Fecha de los precios: 02/05/2022
- Divisa: EUR

**GEN3230 08** u 3230 Válvula de asiento inclinado 1 1/2" - De Genebre
Precio: 49.65
Válvula de asiento inclinado. Pn 16 paso total. Construcción en latón une-en 12165. Prensa estopa nitrilo. Temp. Máx. 120ºC. Extremos rosca gas h-h, iso 228/1. 1 1/2". Código EAN: 8428381007463
