# 3250 Controlador automático de bombas de agua 1, 5 bar - De Genebre

- Propiedad del archivo: CONSTRUNARIO
- Formato: FIEBDC-3/2012
- Programa: Construnario Versión 3.51
- Fecha de los precios: 02/05/2022
- Divisa: EUR

**GEN3250 01** u 3250 Controlador automático de bombas de agua 1, 5 bar - De Genebre
Precio: 203.22
Para activar/desactivar el funcionamiento de una bomba en instalaciones y suministros. Tensión de conexión 240v 50Hz. Intensidad. max. 30(16)A. Presión de arranque/ paro de bomba ajustable entre 1 bar - 2,2 bar. Max. Potencia 3 CV. Presión de trabajo 10 bar. Max. temp. trabajo 60°C. Protección IP 65. Código EAN: 8428381282365
