# 3253 Controlador automático bomba agua 1"x1" - De Genebre

- Propiedad del archivo: CONSTRUNARIO
- Formato: FIEBDC-3/2012
- Programa: Construnario Versión 3.51
- Fecha de los precios: 02/05/2022
- Divisa: EUR

**GEN3253** u 3253 Controlador automático bomba agua 1"x1" - De Genebre
Precio: 70.71
Controlador automático de bombas de aguapara activar/ desactivar el funciona- miento de una bomba en instalaciones y suministros. Tensión en conexión 240v 50hz. Intensidad máx. 10a. Presión de arranque/ paro de bomba ajustable entre 1bar-3 bar máx presión de trabajo 10bar. Máx. Temperatura de trabajo 50ºc. Protección ip 65. 1"x1". Código EAN: 8428381045069
