# 3264 Controlador automático de bombas de agua - De Genebre

- Propiedad del archivo: CONSTRUNARIO
- Formato: FIEBDC-3/2012
- Programa: Construnario Versión 3.51
- Fecha de los precios: 02/05/2022
- Divisa: EUR

**GEN3264** u 3264 Controlador automático de bombas de agua - De Genebre
Precio: 72.83
Para activar/desactivar el funcionamiento de una bomba en instalaciones y suministros. Tensión de conexión 110V-120V 50/60 Hz. Intensidad máx. 10A. Presión de arranque / paro de bomba 1,5 bar. Potencia 1 CV. Máx. presión de trabajo 10 bar. Máx. temp. Trabajo 60ºC. Protección IP 65. Código EAN: 8428381219088
