# 3282E Válvula de esfera 3 vías para montaje actuador. Tipo "T" 1" - De Genebre

- Propiedad del archivo: CONSTRUNARIO
- Formato: FIEBDC-3/2012
- Programa: Construnario Versión 3.51
- Fecha de los precios: 02/05/2022
- Divisa: EUR

**GEN3282E06** u 3282E Válvula de esfera 3 vías para montaje actuador. Tipo "T" 1" - De Genebre
Precio: 68.94
PN25. Paso total. Construcción en latón cromado UNE-EN 12165. Asientos PTFE. Extremos rosca gas (BSP) H ISO 228/1. Obturador esférico en 2/3 vías en forma "L" / "T". Juntas tóricas EPDM. Temp. máx. 150ºC. Mando manual por palanca. Conexión a actuador s/ ISO 5211. Código EAN: 8434055001552
