# 3302 Filtro colador tipo "Y" latón 1" - De Genebre

- Propiedad del archivo: CONSTRUNARIO
- Formato: FIEBDC-3/2012
- Programa: Construnario Versión 3.51
- Fecha de los precios: 02/05/2022
- Divisa: EUR

**GEN3302 06** u 3302 Filtro colador tipo "Y" latón 1" - De Genebre
Precio: 10.81
Filtro colador tipo "Y" latón. Pn 16. Cuerpo latón une-en 12165. Tamiz inox. Aisi 316. Luz 500 micras. Junta tapa ptfe. Temp. Máx. 140ºC. Extremos rosca gas h-h, iso 228/1. 1". Código EAN: 8428381025962
