# 3302N Filtro colador tipo "Y" latón rosca NPT 1 1/4" - De Genebre

- Propiedad del archivo: CONSTRUNARIO
- Formato: FIEBDC-3/2012
- Programa: Construnario Versión 3.51
- Fecha de los precios: 02/05/2022
- Divisa: EUR

**GEN3302N 07** 3302N Filtro colador tipo "Y" latón rosca NPT 1 1/4" - De Genebre
Precio: 22.96
Filtro colador tipo "Y" latón. Pn 16. Cuerpo latón rosca npt une-en 12165. Tamiz inox. Aisi 316. Luz 500 micras. Junta tapa ptfe. Temp. Máx. 140ºC. Extremos rosca gas h-h, iso 228/1. 1 1/4". Precios a consultar. Código EAN: 8428381209157
