# 3302N Filtro colador tipo "Y" latón rosca NPT 1 1/2" - De Genebre

- Propiedad del archivo: CONSTRUNARIO
- Formato: FIEBDC-3/2012
- Programa: Construnario Versión 3.51
- Fecha de los precios: 02/05/2022
- Divisa: EUR

**GEN3302N 08** 3302N Filtro colador tipo "Y" latón rosca NPT 1 1/2" - De Genebre
Precio: 30.40
FILTRO COLADOR TIPO "Y" LATÓN. PN 16. CUERPO LATÓN ROSCA NPT UNE-EN 12165. TAMIZ INOX. AISI 316. LUZ 500 MICRAS. JUNTA TAPA PTFE. TEMP. MÁX. 140ºC. EXTREMOS ROSCA GAS H-H, ISO 228/1. 1 1/2" DE GENEBRE 3302 PRECIOS A CONSULTAR. Código EAN: 8428381209164
