# 3304 Filtro colador tipo "Y" bronce 4" - De Genebre

- Propiedad del archivo: CONSTRUNARIO
- Formato: FIEBDC-3/2012
- Programa: Construnario Versión 3.51
- Fecha de los precios: 02/05/2022
- Divisa: EUR

**GEN3304 12** u 3304 Filtro colador tipo "Y" bronce 4" - De Genebre
Precio: 390.29
Filtro colador tipo "Y" bronce. Pn 10. Construcción en bronce. Tamiz acero inox aisi 316. Luz 400 micras. Temp. Máx. 180ºC. Extremos rosca gas h-h, iso 228/1. 4". Código EAN: 8428381006589
