# 3311 Filtro polivalente gasoil 3/4" - De Genebre

- Propiedad del archivo: CONSTRUNARIO
- Formato: FIEBDC-3/2012
- Programa: Construnario Versión 3.51
- Fecha de los precios: 02/05/2022
- Divisa: EUR

**GEN3311 05** u 3311 Filtro polivalente gasoil 3/4" - De Genebre
Precio: 10.86
Filtro polivalente para gasoil. Pn 16. Cuerpo latón une-en 12165 cromado. Extremos rosca gas h-h, iso 228/1. Tamiz acero inox. Aisi 316. Luz 300 micras. Junta tórica nbr. Temp. Max. 120ºC. 3/4". Código EAN: 8428381224983
