# 3312 Filtro polivalente gas 1" - De Genebre

- Propiedad del archivo: CONSTRUNARIO
- Formato: FIEBDC-3/2012
- Programa: Construnario Versión 3.51
- Fecha de los precios: 02/05/2022
- Divisa: EUR

**GEN3312 06** u 3312 Filtro polivalente gas 1" - De Genebre
Precio: 16.72
Filtro polivalente para gas. Pn 16. Cuerpo latón une-en 12165 cromado. Extremos rosca gas h-h, iso 228/1. Tamiz acero inox. Aisi 316. Luz 50 micras. Junta tórica nbr. Temp max. 120ºC. 1". Código EAN: 8428381225010
