# 3313 Filtro autolimpiante 1/2" - De Genebre

- Propiedad del archivo: CONSTRUNARIO
- Formato: FIEBDC-3/2012
- Programa: Construnario Versión 3.51
- Fecha de los precios: 02/05/2022
- Divisa: EUR

**GEN3313 04** u 3313 Filtro autolimpiante 1/2" - De Genebre
Precio: 22.88
Filtro autolimpiante pn 16. Construcción en latón une-en 12165 cromado. Tamiz: acero inox. Aisi 304. Luz: 500 micras. Junta nbr. Extremos rosca gas (bsp) h-h, iso 228/1. Temp. Máx. 120ºC. Medida 1/2". Código EAN: 8428381269397
