# 3316 Filtro autolimpiante 3/4" - De Genebre

- Propiedad del archivo: CONSTRUNARIO
- Formato: FIEBDC-3/2012
- Programa: Construnario Versión 3.51
- Fecha de los precios: 02/05/2022
- Divisa: EUR

**GEN331605** u 3316 Filtro autolimpiante 3/4" - De Genebre
Precio: 296.49
PN 16. Construcción en latón niquelado. Tamiz: acero inox. AISI 304. Luz: 100 micras. Extremos rosca gas (BSP) M-M - ISO 228/1. Con dos manómetros y válvula de vaciado. Máx. temperatura 100ºC. Código EAN: 8428381293491
