# Filtro autolimpiante "CLEAN", referencia 3316E 05 de Genebre. 3/4'' - De Genebre

- Propiedad del archivo: CONSTRUNARIO
- Formato: FIEBDC-3/2012
- Programa: Construnario Versión 3.51
- Fecha de los precios: 02/05/2022
- Divisa: EUR

**GEN3316E 05** u Filtro autolimpiante "CLEAN", referencia 3316E 05 de Genebre. 3/4'' - De Genebre
Precio: 82.62
PN 16. Construcción en latón UNE-EN 12165. Tamiz de acero inox AISI 316. Luz 45 micras. Cuerpo extremos roscados (BSP) M-M 1" según ISO 228/1. Racor reducción 1" x 3/4" incluido. Manómetro 0 - 16 bar y válvula de vaciado. Temperatura máxima de trabajo 80ºC. Código EAN: 8434055029433
