# 3318 Válvula reductora de presión "REDUX-GE" 4" - De Genebre

- Propiedad del archivo: CONSTRUNARIO
- Formato: FIEBDC-3/2012
- Programa: Construnario Versión 3.51
- Fecha de los precios: 02/05/2022
- Divisa: EUR

**GEN3318 12** u 3318 Válvula reductora de presión "REDUX-GE" 4" - De Genebre
Precio: 1098.11
Válvula reductora de presión "REDUX-GE" 4". PN 25. Construcción en latón une-en 12165 cromado. Cierre acero inox. Aisi 303. Muelle en acero zincado en-10270. Juntas epdm perox. Extremos rosca gas (bsp) h-h, iso 228/1. Temp. Máx. Trabajo 130ºC. Presión entrada máxima 25 bar. Código EAN: 8428381263463
