# 3324 Válvula reductora de presión a pistón con filtro 3/4" - De Genebre

- Propiedad del archivo: CONSTRUNARIO
- Formato: FIEBDC-3/2012
- Programa: Construnario Versión 3.51
- Fecha de los precios: 02/05/2022
- Divisa: EUR

**GEN3324 05** u 3324 Válvula reductora de presión a pistón con filtro 3/4" - De Genebre
Precio: 67.91
Válvula reductora de presión a pistón con filtro 3/4". PN 15. Construcción en latón une-en 12165 y nylon 6 + 30% fv. Juntas nbr. Filtro aisi 302 800 micras. Extremos rosca gas (bsp) h-h, iso 228/1. Temp. Máx. Trabajo 80ºc. Presión entrada máxima 15 bar. Mando visualización presión de ajuste. Código EAN: 8428381281689
