# 3324R Válvula reductora de presión a membrana con racord y filtro 1/2" - De Genebre

- Propiedad del archivo: CONSTRUNARIO
- Formato: FIEBDC-3/2012
- Programa: Construnario Versión 3.51
- Fecha de los precios: 02/05/2022
- Divisa: EUR

**GEN3324R04** u 3324R Válvula reductora de presión a membrana con racord y filtro 1/2" - De Genebre
Precio: 68.04
PN 16. Cuerpo en latón niquelado UNE-EN 12165. Membrana en NBR. Filtro en acero inox AISI 302, 800 micras. Juntas en NBR. Extremos rosca gas con racores (BSP) M-M ISO 228/1. Temperatura màx. trabajo 80ºC. Presión maxima entrada 16 bar. Campo de regulación 0,5 a 7 bar. Presión de salida establecida 3 bar. Código EAN: 8434055000104
