# 3340 Válvula reductora de presión "Rinox" 1" - De Genebre

- Propiedad del archivo: CONSTRUNARIO
- Formato: FIEBDC-3/2012
- Programa: Construnario Versión 3.51
- Fecha de los precios: 02/05/2022
- Divisa: EUR

**GEN3340 06** u 3340 Válvula reductora de presión "Rinox" 1" - De Genebre
Precio: 133.28
Válvula reductora de presión "Rinox". Pn 25 caudal total. Cuerpo latón une-en 12165 cromado. Cierre acero inox. Aisi 304. Muelle en acero al silicio zincado. Membrana y juntas tóricas nbr. Presión entrada máx. 25 bar. Presión salida 0.5 bar. Extremos rosca gas h-h, iso 228/1. 1". Código EAN: 8428381014164
