# 3397 Válvula de esfera mini 3/4" - De Genebre

- Propiedad del archivo: CONSTRUNARIO
- Formato: FIEBDC-3/2012
- Programa: Construnario Versión 3.51
- Fecha de los precios: 02/05/2022
- Divisa: EUR

**GEN3397 05** u 3397 Válvula de esfera mini 3/4" - De Genebre
Precio: 11.03
Válvula esfera mini. Pn 16 paso reducido. Construcción en latón din 17660. Juntas ptfe. Barra hexagonal cromada. Extremos rosca gas m-h, según iso 228/1. Temp. Máx. 140ºc. Mando palomilla aluminio. 3/4". Código EAN: 8428381247609
