# Válvula antifraude recta H-H con maneta de aluminio, referencia 3430A 04 de Genebre. 1/2'' - De Genebre

- Propiedad del archivo: CONSTRUNARIO
- Formato: FIEBDC-3/2012
- Programa: Construnario Versión 3.51
- Fecha de los precios: 02/05/2022
- Divisa: EUR

**GEN3430A 04** u Válvula antifraude recta H-H con maneta de aluminio, referencia 3430A 04 de Genebre. 1/2'' - De Genebre
Precio: 13.56
PN25. Paso estándar. Construcción en latón UNE-EN 12165. Asientos PTFE. Extremos rosca gas (BSP) H-H - ISO 228/1. Temp. máx. 110ºC. Mando manual de aluminio con 3 posiciones mediante llave antifraude, abrir-cerrar, bloqueo abierto y bloqueo cerrado Código EAN: 8434055034901
