# 3446 Válvula antifraude recta M-tuerca loca 1/2"x3/4" - De Genebre

- Propiedad del archivo: CONSTRUNARIO
- Formato: FIEBDC-3/2012
- Programa: Construnario Versión 3.51
- Fecha de los precios: 02/05/2022
- Divisa: EUR

**GEN3446 04 05** u 3446 Válvula antifraude recta M-tuerca loca 1/2"x3/4" - De Genebre
Precio: 21.07
Válvula antifraude recta M-tuerca loca 1/2"x3/4" Código EAN: 8428381265405
