# 3450 Válvula angular H-H 1/2" - De Genebre

- Propiedad del archivo: CONSTRUNARIO
- Formato: FIEBDC-3/2012
- Programa: Construnario Versión 3.51
- Fecha de los precios: 02/05/2022
- Divisa: EUR

**GEN3450 04** u 3450 Válvula angular H-H 1/2" - De Genebre
Precio: 16.80
Válvula angular h-h. Construcción en latón cw617n. Rosca iso 228/1. Código EAN: 8428381265436
