# 3451 Válvula de esfera mini con tuerca loca 1/2" x 1/2" - De Genebre

- Propiedad del archivo: CONSTRUNARIO
- Formato: FIEBDC-3/2012
- Programa: Construnario Versión 3.51
- Fecha de los precios: 02/05/2022
- Divisa: EUR

**GEN34510404** u 3451 Válvula de esfera mini con tuerca loca 1/2" x 1/2" - De Genebre
Precio: 9.47
PN 16. Paso reducido. Construcción en latón cromado UNE-EN 12165. Asientos PTFE. Extremos rosca gas (BSP) M-H según ISO 228/1. Temp. máx. 140ºC. Mando palomilla aluminio. Código EAN: 8428381289579
