# 3510 Válvula de esfera para gas Maneta M-H 1" - De Genebre

- Propiedad del archivo: CONSTRUNARIO
- Formato: FIEBDC-3/2012
- Programa: Construnario Versión 3.51
- Fecha de los precios: 02/05/2022
- Divisa: EUR

**GEN3510 06** u 3510 Válvula de esfera para gas Maneta M-H 1" - De Genebre
Precio: 20.30
Válvula de esfera para gas, m-h. Paso total. Construcción en latón s/une-en 12.164- 12165. Juntas tóricas en nbr s/en 549. Palanca de acero cromado. Junta cierre en ptfe. Extremos roscados s/iso 7/1. Doble junta tórica en el eje. Junta tórica entre cuerpo y tapa. Accionamiento con bloqueo de seguridad y precintable. Temperatura de trabajo de -40ºc a 60ºc. Diseñado conforme a une-en 331. Garantizada para el uso de gas natural. Mop 5-20. Medida 1". Código EAN: 8428381225614
