# 3520 Válvula de esfera para gas H conex. manguera 1/2" - De Genebre

- Propiedad del archivo: CONSTRUNARIO
- Formato: FIEBDC-3/2012
- Programa: Construnario Versión 3.51
- Fecha de los precios: 02/05/2022
- Divisa: EUR

**GEN3520 04** u 3520 Válvula de esfera para gas H conex. manguera 1/2" - De Genebre
Precio: 7.57
Válvula de esfera para gas, h-conexión manguera. Paso total. Construcción en latón s/une-en 12.164 -12.165. Juntas tóricas en nbrs/ 549. Mando palomilla en aluminio. Junta cierre en ptfe. Extremos roscados s/iso 7/1. Doble junta tórica en el eje. Junta tórica entre cuerpo y tapa. Accionamiento palanca con bloqueo de seguridad y precintable. Temperatura de trabajo de -40ºc a 60ºc. Diseñado conforme a une- en 331. Garantizada para el uso de gas natural. Mop 5-20. Medida 1/2". Código EAN: 8428381227014
