# 3600 Válvula con muelle para gas 3/4" - De Genebre

- Propiedad del archivo: CONSTRUNARIO
- Formato: FIEBDC-3/2012
- Programa: Construnario Versión 3.51
- Fecha de los precios: 02/05/2022
- Divisa: EUR

**GEN3600 05** u 3600 Válvula con muelle para gas 3/4" - De Genebre
Precio: 15.66
Válvula con muelle para gas m-m. Construcción en latón s/une-en 12164-12165. Cierre nbr y doble junta tórica en el eje nbr según en 549. Mando precintable en zamak. Temperatura de trabajo de -40ºc a 60ºc- mop 5-20. Diseño s/une-en 331. Accionamiento con muelle de seguridad. Garantizada para el uso de gas natural. Código EAN: 8428381279983
