# 3630 Válvula recta para gas, M-M con patas 3/4" - De Genebre

- Propiedad del archivo: CONSTRUNARIO
- Formato: FIEBDC-3/2012
- Programa: Construnario Versión 3.51
- Fecha de los precios: 02/05/2022
- Divisa: EUR

**GEN3630 05** u 3630 Válvula recta para gas, M-M con patas 3/4" - De Genebre
Precio: 11.19
Mando palanca de acero galvanizada precintable. Código EAN: 8428381283409
