# Geconnect-gas M 1/2''-M1/2'', con válvula de seguridad DN8 l-150, referencia 3650 04 150 de Genebre - De Genebre

- Propiedad del archivo: CONSTRUNARIO
- Formato: FIEBDC-3/2012
- Programa: Construnario Versión 3.51
- Fecha de los precios: 02/05/2022
- Divisa: EUR

**GEN3650 04 150** u Geconnect-gas M 1/2''-M1/2'', con válvula de seguridad DN8 l-150, referencia 3650 04 150 de Genebre - De Genebre
Precio: 57.43
Conexión flexible metálica corrugada de seguridad para la conexión de aparatos domésticos que utilizan combustibles gaseosos. fabricado conforme la norma UNE-EN 14800 y cumple con el Reglamento Europeo de la construcción 305/2011 (CPR). Racores de conexión M-M según ISO 7/1 (EN 10226/1) La válvula de seguridad interrumpe el flujo de gas permitiendo desconectar el flexible para retirar el aparato móvil. Válvula de seguridad según UNE-EN 15069. Código EAN: 8434055025152
