# 3714 Manómetro Ø63 bar 0-10 psi 0-150 - De Genebre

- Propiedad del archivo: CONSTRUNARIO
- Formato: FIEBDC-3/2012
- Programa: Construnario Versión 3.51
- Fecha de los precios: 02/05/2022
- Divisa: EUR

**GEN3714 010** u 3714 Manómetro Ø63 bar 0-10 psi 0-150 - De Genebre
Precio: 6.48
MANÓMETRO Ø 63 MM. CAJA ACERO AL CARONO. TUBO BOURDON Y RACOR LATÓN UEN-EN 12165. ROSCA MACHO 1/4" NPT. GRADUACIÓN 0-10BAR. SALIDA INFERIOR (RADIAL). PSI 0-150 DE GENEBRE 3714 Código EAN: 8428381227601
