# 3775 Racor 5 vías INOX 1"-99mm - De Genebre

- Propiedad del archivo: CONSTRUNARIO
- Formato: FIEBDC-3/2012
- Programa: Construnario Versión 3.51
- Fecha de los precios: 02/05/2022
- Divisa: EUR

**GEN3775 06 06** u 3775 Racor 5 vías INOX 1"-99mm - De Genebre
Precio: 19.18
Racor 5 vías de acoplamiento bombas inox. Longitud 99mm. Pn 10. Construcción en acero inox. Aisi 316 microfusión. Extremos rosca gas m-h, iso 228/1. Temp. Max. 180ºC. 1". Código EAN: 8428381136835
