# 3784 Presostato 1 vía rosca NPT 1/4" - De Genebre

- Propiedad del archivo: CONSTRUNARIO
- Formato: FIEBDC-3/2012
- Programa: Construnario Versión 3.51
- Fecha de los precios: 02/05/2022
- Divisa: EUR

**GEN3784 02** u 3784 Presostato 1 vía rosca NPT 1/4" - De Genebre
Precio: 21.49
Presostato 1 vía para controlar presión de bombas de aire-tensión de conexión 240v 50hz. Potencia máxima conexión 2,2 kw. Presión máxima de trabajo 12 bar. Regulación de 1,5 a 12bar. Diferencial variable. Rosca 1/4" npt. Válvula de descarga incorporada. Función desconexión manual. 1/4". Código EAN: 8428381233817
