# 3814 Manómetro Ø63 con glicerina bar 0-4 psi 0-60 - De Genebre

- Propiedad del archivo: CONSTRUNARIO
- Formato: FIEBDC-3/2012
- Programa: Construnario Versión 3.51
- Fecha de los precios: 02/05/2022
- Divisa: EUR

**GEN3814 004** u 3814 Manómetro Ø63 con glicerina bar 0-4 psi 0-60 - De Genebre
Precio: 32.33
Manómetro Ø 63 con glicerina caja acero inox. Aisi 304. Tubo bourdon y racor: acero inox. Aisi 304. Rosca 1/4" m. Gas. Graduación 0-4 bar. Salida inferior (radial). Psi 0-60. Código EAN: 8428381211952
